# Gottschalkstraße 25
Angebotsaufforderung (GAEB DA XML 3.0, DA83)
Projekt: 17231
Währung: EUR
Erstellt mit: GXML Toolbox V3.3 R20230829, iTWO_64 V24.0.454, 22.07.2025

## BAUVORHABEN
BAUVORHABEN:  13359 Berlin, Gottschalkstr. 25

GEWERK:  Maurer (Bereich Innenhof)
Angaben zum Bauwerk
Mehrfamilienhaus, VH, SF, HH 5-geschossig,  um Baujahr 1910

Ausführung: Ab sofort in Absprache mit der Bauleitung.

Bauende:  Bis zum November 2025

Ausführungsort:  Innenhof
Seitenflügel links und rechts

Eine Ortsbesichtigung vor Angebotsabgabe ist erforderlich auch bzgl. der Straßenlandsondernutzung.

## A) ALLGEMEINE VORBEMERKUNGEN -- Stand 01.05.2010
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## 02_120 Balkonsanierung SF1 und 2 Innenhof
Datum: 22.07.2025

### Bereich 1

#### Abschnitt 1.1 Baustelleneinrichtung

**1.1.10 Baustelle mit Maschinen und Werkzeuge**
*** Pauschalposition
Baustelle mit Maschinen und Werkzeuge für die
Dauer der Arbeiten einrichten und nach Beendigung der
Arbeiten alles abfahren
Menge: 1,000 psch

**1.1.20 Genehmigungen, einholen der behördlichen**
*** Pauschalposition
*** Bedarfsposition ohne GB
Genehmigungen, einholen der behördlichen Genehmigungen
(Straßenverkehrsbehörde/Ordnungsamt/Tiefbauamt) für das Anmieten
des Straßenlandes einschließlich Halteverbotszone bestellen und liefern. Gebühren trägt der AG
Menge: 1,000 psch

**1.1.30 Container**
Bereitstellen von Container-Arbeitsmulden für die
Beseitigung von Bauschutt einschließlich Entsorgung
und Deponiegebühren
Inhalt / 2 Stück = 7 cbm
Menge: 14,000 m³

**1.1.40 Baustrom mit Zwischenzähler und**
*** Pauschalposition
Baustrom mit Zwischenzähler und Bauwasser mit Wasseruhr für die
Dauer der Arbeiten herstellen nach Beendigung der Arbeiten demontieren
Menge: 1,000 psch

**1.1.50 Baustellenabsicherung für die Dauer der**
*** Pauschalposition
*** Bedarfsposition ohne GB
Bauzaun, einrichten einer eingeschränkten Halteverbotszone vor dem Objekt, Aufstellung eines
Regelplanes, Absperrmaßnahmen gemäß Regelplan mit Bauzaun nach Bedarf (bis ca. 30 m) inkl. Baken und Beleuchtung (aufstellen, vorhalten, prüfen und anschließend entfernen)

Grundvorhaltung 4 Wochen
Menge: 1,000 psch

**1.1.60 Zulage zur Vor-Pos. weiteren Zulage**
*** Bedarfsposition ohne GB
Zulage zur Vor-Pos. (Bauzaun) je weitere Woche
Menge: 4,000 Wo

**1.1.70 Bauwagen für die Dauer der Arbeiten**
*** Pauschalposition
Bauwagen für die Dauer der Arbeiten liefern und vorhalten nach
Beendigung der Arbeiten abfahren
Menge: 1,000 psch

**1.1.80 Baustellen-WC**
Baustellen-WC  mit Waschmöglichkeit (Seife / Einweghandtücher / Abfallbehälter / Desinfektionsmittel ), stellen / vorhalten / nach Beendigung der Baustelle abfahren
die gründliche Reinigung muss mindestens einmal pro Woche erfolgen
1 Stk WC für 4 Wochen
Menge: 1,000 Stk

**1.1.90 Vorhalten WC**
Vorhalten WC
1 Stk / Woche
Menge: 4,000 StWo

**1.1.100 Hartfaserpappenschutz**
Hartfaserpappenschutz über der ersten Gerüstlage liefern und für die Dauer der
Arbeiten montieren zum Schutz, zwischen Fassade und Gerüst vor herabfallenden
Menge: 14,000 lfm

#### Abschnitt 1.2 Gerüstarbeiten

**1.2.10 Arbeits- und Schutzgerüst G IV,**
Arbeits- und Schutzgerüst Lastklasse IV und Breitenklasse W09, für die innenhofseitige Balkonsanierungen aufbauen und abbauen,
 ca. 17m* (2,00m+3,00m+2,00m)
Menge: 238,000 m2

**1.2.20 weitere Vorhaltung der Vor-Pos. über**
weitere Vorhaltung  der Vor-Pos.
Menge: 1904,000 m2Wo

**1.2.50 Überbauung der Balkone / Erker**
Überbauung der Balkone
aufbauen und abbauen
Menge: 8,000 Stk

**1.2.60 weitere Vorhaltung der Vor-Pos. über**
weitere Vorhaltung  der Vor-Pos.
Menge: 64,000 StWo

**1.2.90 Vorgebauter Treppenturm**
Vorgebauter Treppenturm
aufbauen und abbauen. Höhe bis ca. 17,00 lfm je Gerüstturm
Dieser ist gegen unbefugter Dritter zu sichern. (Tür Bauschloss etc.)
Menge: 2,000 Stk

**1.2.100 weitere Vorhaltung der Vor-Pos. über**
weitere Vorhaltung  der Vor-Pos.
Menge: 8,000 StWo

**1.2.130 Baulastenaufzug**
Baulastenaufzug für Lasten bis zu  200 kg aufbauen und abbauen
Menge: 1,000 Stk

**1.2.140 weitere Vorhaltung der Vor-Pos. über**
weitere Vorhaltung  der Vor-Pos.
Menge: 8,000 StWo

**1.2.150 Staubschutznetz**
Gerüstfläche mit geeigneten Netzen fachgerecht zum
Schutz vor Witterungseinflüssen wie z. B. Wind, Staub,Regen,
Sonne, etc., aufhängen, befestigen und demontieren (entsorgen)
Menge: 187,000 m²

**1.2.160 weitere Vorhaltung der Vor-Pos. über**
weitere Vorhaltung  der Vor-Pos.
Menge: 1496,000 m2Wo

**1.2.170 bis 0,75er Konsolenverbreiterung**
*** Bedarfsposition ohne GB
Menge: 1,000 m

**1.2.180 Zulage 0,75er Konsolenverbreiterung für jede weitere Woche**
*** Bedarfsposition ohne GB
Menge: 1,000 mWo

#### Abschnitt 1.3 Fassadenarbeiten (nur Grundieranstrich)

**1.3.10 Fenster, Türen und Bauteile schützen**
*** Pauschalposition
Fenster, Türen und Bauteile an der Fassade schützen
Menge: 1,000 psch

**1.3.20 Fassade- losen Putz abschlagen und entsorgen**
Menge: 10,000 m2

**1.3.30 Kalkzementvorspritzmörtel auf freigelegt**
Kalkzementvorspritzmörtel auf freigelegt Fassadenflächen auftragen incl. vornässen, grundieren etc.
Menge: 10,000 m2

**1.3.40 Kalkzementfaserleichtputz als Grundputz**
Kalkzementfaserleichtputz als Grundputz auftragen incl. vornässen, grundieren etc..
Menge: 10,000 m2

**1.3.50 Oberputz als Kratzputz auftragen**
*** Bedarfsposition ohne GB
Oberputz als Kratzputz auftragen und rappen incl. vornässen, grundieren etc.
Menge: 10,000 m2

**1.3.60 Oberputz als Glattputz ausgerieben**
Menge: 10,000 m2

**1.3.70 Abdeck- und Schutzmaterial entfernen und**
*** Pauschalposition
Abdeck- und Schutzmaterial entfernen und Entsorgen
Menge: 1,000 psch

**1.3.80 Beigeputzte Flächen pigmentiert LF Grundieren**
Menge: 10,000 m2

**1.3.110 Einzelrisse bearbeiten**
*** Bedarfsposition ohne GB
Einzelrisse weiten, säuber, grundieren und kraftschlüßig schliesen
Risslängen jeweils zw. 0,20m und 1,00m
Menge: 10,000 m

#### Abschnitt 1.4 Balkonsanierung

**1.4.10 Abbruch Innenwandputz**
schadhaften Innenwandputz der Balkone abbstemmen und zum Container schaffen
Menge: 48,000 m2

**1.4.20 Abbruch Außenwandputz**
schadhaften Außenwandputz der Balkone abbstemmen und zum Container schaffen
Menge: 56,000 m2

**1.4.30 Abbruch Balkonboden**
Balkonaufbau bis zur Rohdecke inkl. Estrich und aller
Abdichtungen ggf aus Teerpappe ausstemmen s.w.v.
Menge: 32,000 m2

**1.4.40 Stahlträger**
Träger vollständig freilegen, d.h.Putz-und Ausmauerung entfermen im sichtbaren Bereich mechanisch entrosten, 2x mit Rostschutzfarbe streichen, Quarzsand zur Besserung Haftung frisch in frisch einstreuen, mit Teilsteinen ausmauern, mit verzinktem Drahtgewebe verdrahten und verputzen, Gewebeecke mit Tropfkantenprofil einbetten, spachteln und filzen
Menge: 48,000 lfm

**1.4.50 Unterbeton**
Unterbeton im Gefälle herstellen bis 10 cm incl. Bauwerksabdichtungen
Menge: 32,000 m2

**1.4.60 Zementestrich**
Drainageestrich im Gefälle herstellen
Menge: 32,000 m2

**1.4.70 Unterschnitte zur Fassade**
Unterschnitte zur Fassade einschneiden, Putz abschlagen und die
Unterschnitte nach der Eindichtung verputzten
Menge: 24,000 lfm

**1.4.80 Türschwellen**
Schwelle an der Tür einschalen und betonieren
Menge: 8,000 Stk

**1.4.81 Armierungsgewebe einbetten**
Balkon - Innen u. Aussenwand sowie Balkondecken - Armierungsgewebe ca. 10cm überlappend in die Flächen mit Kalkzementputz einbetten
Menge: 140,000 m2

**1.4.90 Balkoninnenwandputz als Kalkzementputz**
Balkoninnenwandputz als Kalkzementputz MG II glatt gerieben herstellen icl. grundieren etc.
Menge: 48,000 m2

**1.4.91 Geputzte Flächen LF Grundieren und**
geputzte Flächen LF Grundieren und deckend streichen (Farbton AG)
Menge: 48,000 m2

**1.4.100 Balkonaußenwandputz als Kalkzementputz**
Balkonaußenwandputz als Kalkzementputz MG II glatt gerieben herstellen incl. grundieren etc.
Menge: 56,000 m2

**1.4.101 Geputzte Flächen LF Grundieren und**
geputzte Flächen LF Grundieren und deckend streichen (Farbton AG)
Menge: 56,000 m2

**1.4.110 Balkondeckenputz**
Balkondeckenputz als Kalkzementputz MG II glatt gerieben herstellen
Menge: 32,000 m2

**1.4.111 Geputzte Flächen LF Grundieren und**
geputzte Flächen LF Grundieren und deckend streichen (Farbton AG)
Menge: 32,000 m2

**1.4.120 Bitumenvoranstrich**
Bitumenvoranstrich inkl. Aufkantung herstellen
Menge: 32,000 m2

**1.4.130 2-lagige Bitumenabdichtung**
2-lagige Bitumenabdichtung inkl. Aufkantung und Verwahrungsschiene
herstellen, FE als Zulage einschweißen
Menge: 32,000 m2

**1.4.140 Zinkblech an der Türschwelle**
*** Bedarfsposition ohne GB
Zinkblech an der Türschwelle liefern und einsetzen
Menge: 8,000 Stk

**1.4.150 Fußbodenentwässerungen ausstemmen**
Alte Balkonentwässerung abbrechen und Löcher verschließen
Menge: 8,000 Stk

**1.4.160 Kernborungen DN 50/70**
Kernborungen durch das Brüstungsmauerwerk oder Boden zur Aufnahme vonNotentwässerungsabläufen bzw. Balkonentwässerungen herstellen.
Menge: 8,000 Stk

**1.4.170 neue Fußbodenentwässerungen DN 50 Loro X**
neue Fußbodenentwässerungen DN 50 Loro X liefern und einbauen
Menge: 8,000 Stk

**1.4.180 Entwässerungen einschalen**
Fußbodenentwässerungen einschalen und ausbetonieren
Menge: 8,000 Stk

**1.4.190 Balkonnotüberlauf**
Notüberlauf an den Balkonen herstellen
Menge: 8,000 Stk

**1.4.200 Gefälleausgleich aus Epoxidharzmörtel**
Gefälleausgleich aus Epoxidharzmörtel Sto Pox
Mörtel Standfest ca 1,5% Gefälle zum Einlauf hin
Dicke i.M. 0-15mm o. glw.
Menge: 32,000 m2

**1.4.210 Kratzspachtelung zur Egalisierung der**
Kratzspachtelung zur Egalisierung der Fläche aufbringen, Material StoPox 452 EP und Quarzsand, feuergetrocknet, 0,3-0,8mm o. glw.
Menge: 32,000 m2

**1.4.220 Herstellen eine Hohlkehle mit einem**
Herstellen eine Hohlkehle mit einem pigmentierten,
zweikomponentigen Epoxidharzmörtel,
StoPox Mörtel standfest. Die Hohlkehle wird gegen das aufgehende
Bauteil mit einem Styroporstreifen abgestellt
Entfernen des Styroporstreifens bis in eine Tiefe von ca
10mm von Oberkante Hohlkehle o. glw.
Menge: 60,000 lfm

**1.4.230 Fugenmasse einbringen**
*** Bedarfsposition ohne GB
Herstellen einer abgeglätteten Abdichtung der Bodenfugen mit 1-komponentiger, luftfeuchtigkeitserhärtnder Fugenmasse auf MS Hybrid Basis wie Sto Seal F355  o. glw.
Menge: 50,000 lfm

**1.4.240 Aufbringen einer Beschichtung aus einem**
Aufbringen einer Beschichtung aus einem lösemittelfarmen, pigmentierten, elastischen, hoch uv-beständigen einkomponentigen Polyyuretanharz, StoPur EA200 RAL 7032 o. glw.
Menge: 32,000 m2

**1.4.250 loses Einstreuen von farbigen Chips 3mm**
loses Einstreuen von farbigen Chips 3mm - Gestaltung wie
StoChips 3mm o. glw.
Menge: 32,000 m2

**1.4.260 Siebaufsatz für Bodeneinlauf erneuern**
Menge: 8,000 Stk

#### Abschnitt 1.5 Klempnerarbeiten / Zinkabdeckung

**1.5.10 Alte Zink Fensterbänke demontieren und**
*** Bedarfsposition ohne GB
Alte Zink Fensterbänke demontieren und Entsorgen
Menge: 1,000 lfm

**1.5.30 Brüstungsabdeckung demontieren und**
Brüstungsabdeckung demontieren und entsorgen
Menge: 48,000 lfm

**1.5.40 Zinkfensterbänke 0,7 mm liefern und**
*** Bedarfsposition ohne GB
Zinkfensterbänke 0,7 mm liefern und montieren onkl. Kantung und Tropfkante
Menge: 1,000 lfm

**1.5.60 Balkonbrüstungsabdeckung**
Balkonbrüstungsabdeckung
 liefern montieren inkl. Kantung und Tropfkante
Menge: 48,000 lfm

**1.5.70 Balkonbrüstungsgeländer demontieren und**
Balkonbrüstungsgeländer/ Blumenkästen demontieren, auf der Baustelle zwischenlagern, entrosten, Korosionsschutz aufbrinegn, vorstreichen, lackieren und nach Beendigung der Arbeiten wieder montieren

Farbton nach Vorgabe BL
Menge: 48,000 lfm

**1.5.80 Neue Balkonbrüstungsgeländer Stahl**
*** Bedarfsposition ohne GB
Neue Balkonbrüstungsgeländer mit  Blumenkästen - stahl verzinkt liefern und montieren
Menge: 48,000 lfm

**1.5.90 Entwässerungsleitung DN 50**
Entwässerungsleitung DN 50  Loro X Rohre, Bögen etc. liefern, fachgerecht verbauen und an Bestand im EG anbinden
Menge: 30,000 lfm
